# Gerüst
Angebotsaufforderung (GAEB 90, DA83)
Währung: EUR
Auftraggeber: Brdbg. Landesbetrieb für Liegenschaften und Bauen

## Gerüst
Datum: 28.07.26

*Hinweis*
Der Brandenburgische Landesbetrieb für Liegenschaften
und Bauen beabsichtigt auf den geeigneten Dachflächen
der Polizeidienststelle Brandenburg Photovoltaikanlage
(PV-Anlage) zu installieren. Der erzeugte Strom soll
vorrangig zur Eigenversorgung der Elektroverbraucher
innerhalb der Gebäude der Landesbehörde genutzt werden.
Zur Anbringung der PV Anlage ist das Albaugebäude auf
der Nord und Süd Seite einzurüsten und mit einem
Dachfangerüst auszustatten.
Ebenfalls sind die LKW und PKW Garagen auf der Südseite
einzurüsten und mit einem Dachfangerüst auszustatten.
Die Montage der PV Anlage soll 4 Wochen dauern.
Für den Zugag zu den Dachfächen sind jeweils
Gerüsttreppentürme vorgesehen. Der Eingangsbereich zum
Altbaugebäude ist durch geeignet Maßnahme zu schutzen
und zu überbauen.

Zusätzlich soll im Außbereich der Liegenschaft das
Gerüst durch einen verschraubten Bauzaun gesichert
werden. Um den Zugang zum Gerüst zu gewährleisten ist
eine verschließbare Tür vorgesehen.

Je nach Bautenstand kann es zu Verkürzungen oder
Verlängerung der Standzeit kommen. Ebenfalls ist es
möglich das die Gerüste Altbau und Garagen
unterschiedliche Standzzeiten haben.

### Abschnitt 01 Altbau

**01.0010 Aufbauen längenorientiert Standgerüst Arbeitsgerüst 2kN/m2 SW06 H1**
STLB-Bau 2025-4 1
Aufbauen längenorientiertes Standgerüst, Fassadengerüst
DIN EN 12810-1, als Arbeitsgerüst DIN EN 12811-1,
Lastklasse 3 (2 kN/m2), Breitenklasse SW06, Höhenklasse
H 1, alle Gerüstlagen genutzt, verankern, Befestigung
in der Tragkonstruktion der Fassade aus Mauerwerk, mit
WDVS, Dämmschichtdicke 200 mm, Einrüstung für
Dacharbeiten, an senkrechten Bauwerksaußenflächen,
aufstellen auf Gelände, Höhe der obersten Gerüstlage 10
m, Standfläche waagerecht, über Lastverteiler
belastbar.
Menge: 1100,000 m2
Zuordnung: 001

**01.0020 Gebrauchsüberlassung längenorientiert Standgerüst Arbeitsgerüst 2kN/m2 SW06 H1**
STLB-Bau 2025-4 1
Gebrauchsüberlassung für längenorientiertes
Standgerüst, Fassadengerüst DIN EN 12810-1, als
Arbeitsgerüst DIN EN 12811-1, Lastklasse 3 (2 kN/m2),
Breitenklasse SW06, Höhenklasse H 1, alle Gerüstlagen
genutzt, Einrüstung für Putzarbeiten, an senkrechten
Bauwerksaußenflächen, Höhe der obersten Gerüstlage 10
m, über Lastverteiler belastbar.
Menge: 8800,000 m2Wo
Zuordnung: 001

**01.0025 Aufbauen Belagverbreiterung wandseitig B 0,25-0,33m**
STLB-Bau 2025-4 1
Aufbauen Belagverbreiterung wandseitig,
für Standgerüste, längenorientiert, Konsolbreite über
0,25 bis 0,33 m.
Menge: 110,000 m
Zuordnung: 001

**01.0027 Gebrauchsüberlassung Belagverbreiterung wandseitig B 0,25-0,33m**
STLB-Bau 2025-4 1
Gebrauchsüberlassung für Belagverbreiterung wandseitig,
für Standgerüste, längenorientiert, Konsolbreite über
0,25 bis 0,33 m.
Menge: 880,000 mWo
Zuordnung: 001

**01.0030 Aufbauen Dachfanggerüst Netz B bis 0,3m**
STLB-Bau 2025-4 1
Aufbauen von Schutzeinrichtungen an Standgerüst, als
Dachfanggerüst DIN 4420-1, Schutzwand aus Netzen,
Breite des Dach-/Deckenüberstandes bis 0,3 m.
Menge: 110,000 m
Zuordnung: 001

**01.0040 Gebrauchsüberlassung Dachfanggerüst Netz B bis 0,3m**
STLB-Bau 2025-4 1
Gebrauchsüberlassung für Schutzeinrichtungen an
Standgerüst, als Dachfanggerüst DIN 4420-1, Schutzwand
aus Netzen, Breite des Dach-/Deckenüberstandes bis 0,3
m.
Menge: 880,000 mWo
Zuordnung: 001

**01.0050 Aufbauen Überbrückung Systemgitterträger L 5-6m H bis 4m**
STLB-Bau 2025-4 1
Aufbauen Überbrückung in Gerüst,
aus Systemgitterträgern, Länge des überbrückten
Zwischenraumes (Spannweite) über 5 bis 6 m, Höhe über
Standfläche bis 4 m, über Eingang.
Menge: 1,000 St
Zuordnung: 001

**01.0060 Gebrauchsüberlassung Überbrückung Systemgitterträger L 5-6m H bis 4m**
STLB-Bau 2025-4 1
Gebrauchsüberlassung für Überbrückung in Gerüst,
aus Systemgitterträgern, Länge des überbrückten
Zwischenraumes (Spannweite) über 5 bis 6 m, Höhe über
Standfläche bis 4 m, über Eingang.
Menge: 8,000 StWo
Zuordnung: 001

**01.0070 Aufbauen Fußgängertunnel Gerüstbelag Folie beidseitig Planen Tunnel-B 1,2-1,5m Tunnel-H 2,2m L 2 m**
STLB-Bau 2025-4 1
Aufbauen Fußgängertunnel,
Abdeckung aus Gerüstbelägen und Folien,
mit beidseitiger Bekleidung aus Planen, lichte Breite
über 1,2 bis 1,5 m, lichte Höhe 2,2 m,
Länge Tunnel '2' m.
Menge: 1,000 St
Zuordnung: 001

**01.0080 Gebrauchsüberlassung Fußgängertunnel Gerüstbelag Folie beidseitig Planen Tunnel-B 1,2-1,5m Tunnel-H 2,2m L 2 m**
STLB-Bau 2025-4 1
Gebrauchsüberlassung für Fußgängertunnel,
Abdeckung aus Gerüstbelägen und Folien,
mit beidseitiger Bekleidung aus Planen, lichte Breite
über 1,2 bis 1,5 m, lichte Höhe 2,2 m,
Länge Tunnel '2' m.
Menge: 8,000 StWo
Zuordnung: 001

**01.0110 Aufbauen Treppenaufgang einläufig H 9-10m Lauf-B 0,5-0,75m**
STLB-Bau 2025-4 1
Aufbauen Treppenaufgang für Gerüst, einläufig,
Verankerung am Gerüst, Treppenaufgang von Standfläche
bis zur obersten Gerüstlage, Höhe über 9 bis 10 m,
Laufbreite (Stufenlänge) über 0,5 bis 0,75 m.
Menge: 2,000 St
Zuordnung: 001

**01.0120 Gebrauchsüberlassung Treppenaufgang einläufig H 9-10m Lauf-B 0,5-0,75m**
STLB-Bau 2025-4 1
Gebrauchsüberlassung für Treppenaufgang für Gerüst,
einläufig, Treppenaufgang von Standfläche bis zur
obersten Gerüstlage, Höhe über 9 bis 10 m, Laufbreite
(Stufenlänge) über 0,5 bis 0,75 m.
Menge: 16,000 StWo
Zuordnung: 001

**01.0130 Bauzaun Stahlrohrrahmen verz Vergitterung H 2m aufstellen räumen**
STLB-Bau 2025-4 0
Bauzaun, aus Einzelelementen mit verzinktem
Stahlrohrrahmen und Vergitterung, verschraubt, mit
Standfüßen, Zaunoberkante über Oberfläche Gelände 2 m,
aufstellen und räumen.
Menge: 70,000 m

**01.0140 Schutzzaun Stahlrohrrahmen verz Vergitterung H 2m vorhalten**
STLB-Bau 2025-4 0
Schutzzaun, aus Einzelelementen mit verzinktem
Stahlrohrrahmen und Vergitterung, verschraubt, mit
Standfüßen, Zaunoberkante über Oberfläche Gelände 2 m,
vorhalten.
Menge: 560,000 mWo

**01.0150 Tür abschließbar Maschendraht B bis 1m H 1,75-2m einbauen ausbauen**
STLB-Bau 2025-4 0
Behelfsmäßige Tür, abschließbar, einflügelig, aus
Maschendraht, vorgefertigt, im Bauzaun, Breite bis 1 m,
Höhe über 1,75 bis 2 m, einbauen und ausbauen.
Menge: 1,000 St

*Hinweis*
Alternativ wäre auch ein Tor möglich. Die
Verschlusssicherheit zur baustellensicherung muss
gewährleistet sein.

**01.0160 Tür abschließbar Maschendraht B bis 1m H 1,75-2m vorhalten**
STLB-Bau 2025-4 0
Behelfsmäßige Tür, abschließbar, einflügelig, aus
Maschendraht, vorgefertigt, im Bauzaun, Breite bis 1 m,
Höhe über 1,75 bis 2 m, vorhalten.
Menge: 8,000 StWo

### Abschnitt 02 Garagen LKW

**02.0010 Aufbauen längenorientiert Standgerüst Arbeitsgerüst 2kN/m2 SW06 H1**
STLB-Bau 2025-4 1
Aufbauen längenorientiertes Standgerüst, Fassadengerüst
DIN EN 12810-1, als Arbeitsgerüst DIN EN 12811-1,
Lastklasse 3 (2 kN/m2), Breitenklasse SW06, Höhenklasse
H 1, alle Gerüstlagen genutzt, verankern, Befestigung
in der Tragkonstruktion der Fassade aus Beton,
Einrüstung für Putzarbeiten, an senkrechten
Bauwerksaußenflächen, aufstellen auf Gelände, Höhe der
obersten Gerüstlage 4 m, Standfläche waagerecht, über
Lastverteiler belastbar.
Menge: 128,000 m2
Zuordnung: 001

**02.0011 Gebrauchsüberlassung längenorientiert Standgerüst Arbeitsgerüst 2kN/m2 SW06 H1**
STLB-Bau 2025-4 1
Gebrauchsüberlassung für längenorientiertes
Standgerüst, Fassadengerüst DIN EN 12810-1, als
Arbeitsgerüst DIN EN 12811-1, Lastklasse 3 (2 kN/m2),
Breitenklasse SW06, Höhenklasse H 1, alle Gerüstlagen
genutzt, Einrüstung für Putzarbeiten, an senkrechten
Bauwerksaußenflächen, Höhe der obersten Gerüstlage 4 m,
über Lastverteiler belastbar.
Menge: 1024,000 m2Wo
Zuordnung: 001

**02.0013 Aufbauen Belagverbreiterung wandseitig B 0,25-0,33m**
STLB-Bau 2025-4 1
Aufbauen Belagverbreiterung wandseitig,
für Standgerüste, längenorientiert, Konsolbreite über
0,25 bis 0,33 m.
Menge: 32,000 m
Zuordnung: 001

**02.0015 Gebrauchsüberlassung Belagverbreiterung wandseitig B 0,25-0,33m**
STLB-Bau 2025-4 1
Gebrauchsüberlassung für Belagverbreiterung wandseitig,
für Standgerüste, längenorientiert, Konsolbreite über
0,25 bis 0,33 m.
Menge: 256,000 mWo
Zuordnung: 001

**02.0030 Aufbauen Dachfanggerüst Netz B bis 0,3m**
STLB-Bau 2025-4 1
Aufbauen von Schutzeinrichtungen an Standgerüst, als
Dachfanggerüst DIN 4420-1, Schutzwand aus Netzen,
Breite des Dach-/Deckenüberstandes bis 0,3 m.
Menge: 32,000 m
Zuordnung: 001

**02.0040 Gebrauchsüberlassung Dachfanggerüst Netz B bis 0,3m**
STLB-Bau 2025-4 1
Gebrauchsüberlassung für Schutzeinrichtungen an
Standgerüst, als Dachfanggerüst DIN 4420-1, Schutzwand
aus Netzen, Breite des Dach-/Deckenüberstandes bis 0,3
m.
Menge: 256,000 mWo
Zuordnung: 001

**02.0050 Aufbauen Treppenaufgang einläufig H 4-5m Lauf-B 0,5-0,75m**
STLB-Bau 2025-4 1
Aufbauen Treppenaufgang für Gerüst, einläufig,
Verankerung am Gerüst, Treppenaufgang von Standfläche
bis zur obersten Gerüstlage, Höhe über 4 bis 5 m,
Laufbreite (Stufenlänge) über 0,5 bis 0,75 m.
Menge: 1,000 St
Zuordnung: 001

**02.0060 Gebrauchsüberlassung Treppenaufgang einläufig H 4-5m Lauf-B 0,5-0,75m**
STLB-Bau 2025-4 1
Gebrauchsüberlassung für Treppenaufgang für Gerüst,
einläufig, Treppenaufgang von Standfläche bis zur
obersten Gerüstlage, Höhe über 4 bis 5 m, Laufbreite
(Stufenlänge) über 0,5 bis 0,75 m.
Menge: 8,000 StWo
Zuordnung: 001

### Abschnitt 03 Garagen PKW

**03.0010 Aufbauen längenorientiert Standgerüst Arbeitsgerüst 2kN/m2 SW06 H1**
STLB-Bau 2025-4 1
Aufbauen längenorientiertes Standgerüst, Fassadengerüst
DIN EN 12810-1, als Arbeitsgerüst DIN EN 12811-1,
Lastklasse 3 (2 kN/m2), Breitenklasse SW06, Höhenklasse
H 1, oberste Gerüstlage genutzt, verankern, Befestigung
in der Tragkonstruktion der Fassade aus Beton,
Einrüstung für Putzarbeiten, an senkrechten
Bauwerksaußenflächen, aufstellen auf Gelände, Höhe der
obersten Gerüstlage 4 m, Standfläche waagerecht, über
Lastverteiler belastbar.
Menge: 120,000 m2
Zuordnung: 001

**03.0020 Gebrauchsüberlassung längenorientiert Standgerüst Arbeitsgerüst 2kN/m2 SW06 H1**
STLB-Bau 2025-4 1
Gebrauchsüberlassung für längenorientiertes
Standgerüst, Fassadengerüst DIN EN 12810-1, als
Arbeitsgerüst DIN EN 12811-1, Lastklasse 3 (2 kN/m2),
Breitenklasse SW06, Höhenklasse H 1, oberste Gerüstlage
genutzt, Einrüstung für Putzarbeiten, an senkrechten
Bauwerksaußenflächen, Höhe der obersten Gerüstlage 4 m,
über Lastverteiler belastbar.
Menge: 960,000 m2Wo
Zuordnung: 001

**03.0030 Aufbauen Dachfanggerüst Netz B bis 0,3m**
STLB-Bau 2025-4 1
Aufbauen von Schutzeinrichtungen an Standgerüst, als
Dachfanggerüst DIN 4420-1, Schutzwand aus Netzen,
Breite des Dach-/Deckenüberstandes bis 0,3 m.
Menge: 30,000 m
Zuordnung: 001

**03.0040 Gebrauchsüberlassung Dachfanggerüst Netz B bis 0,3m**
STLB-Bau 2025-4 1
Gebrauchsüberlassung für Schutzeinrichtungen an
Standgerüst, als Dachfanggerüst DIN 4420-1, Schutzwand
aus Netzen, Breite des Dach-/Deckenüberstandes bis 0,3
m.
Menge: 240,000 mWo
Zuordnung: 001

USt %: 19,00
